# Errichtung Containerschulanlage als Intermislösung SEK III
Angebotsaufforderung (GAEB 90, DA83)
Vergabenummer: 24-05-02
DV-Nummer: 24-05-02
Währung: EUR
Auftraggeber: Stadt Zeitz FB Technisches Zeitz SG Hochbau

## Zusätzlicher Text
LEISTUNGSVERZEICHNIS
über
LOS 2 - Containeranlage (Kaufmodell)

Bauvorhaben:  Errichtung Containerschulanlage als Intermislösung SEK
III
  Stadtmitte

Bauherr:  Stadt Zeitz
  FB Technisches Zeitz
  SG Hochbau
  Altmarkt 1

  06712 Zeitz

## LOS 2 - Containeranlage (Kaufmodell)
Datum: 23.02.26

### 01 RAUMMODULE

*Hinweis*
Für die Sanierung der Sekundarschule III ist eine
Interimslösung zu errichten.
Hierfür ist die Lieferung und betriebsfertige Montage
von gekoppelten Raummodulen erforderlich.

Die Module werden Schützenplatz in 06712 Zeitz
aufgestellt
Dieser Platz wird bauseitig auf eine Ebene gebracht
und besitzt dreiseitig eine Abböschung teilweise
bis 4 m Länge.
Die Module werden auf Fundamenten des Lieferanten
errichtet.

Die Ver- und Entsorgungsleitungen werden bauseitig an
die Containeranlage herangeführt.
Der Anschluß erfolgt durch den Lieferanten der Module.

Die Baugenehmigung  AZ 634005-0248-2025 vom 02.12.2025
ist den Ausschreibungsunterlagen
beigefügt und soweit es die Containermodule,den
Brandschutz und die Ausstattung betrifft,
zu beachten.

#### Titel 01.01 BAUSTELLENEINRICHTUNG

**01.01.1 Baustelleneinrichtung Hauptposition**
Einrichten, Vorhalten über die gesamte Bauzeit
*einschl. Bau WC
* Einrichten sowie Räumen der Baustelle und
Wiederherstellung des Geländes einschl. Entfernung von
Verunreinigungen
Weiterhin zu berücksichtigen:

1. Einzäunung bzw. Sicherung der Baustelle zum
Schulbereich:
Es steht noch Bauzaun vom Tiefbau bis zum Ende der
Montage

Für die Inanspruchnahme von öffentlichen Flächen hat
der AN eine Sondernutzungserlaubnis des jeweiligen
Straßenbaulastträgers einzukalkulieren.

Bauzaun gesonderte Position

2. Baustrom
Baustrom  wird bauseitig gestellt

3. Bauwasser
Bauwasser wird bauseitig gestellt.

4. Lagerplätze
Als Lagerplätze können ausgewiesene Teile des
Parkplatzbereiches benutzt werden.

5.Herrichtung einer Baustellenzufahrt
Bauseitig werden die Kranstellplätze und Zufahrten, wo
erforderlich hergerichtet und entsprechend verdichtet.
Menge: 1,000 psch

**01.01.2 Öffnen und Schließen, temporäres Umsetzen des bauseitigen Bauzaunes bei**
Öffnen und Schließen, temporäres Umsetzen des
bauseitigen Bauzaunes bei Montagetätigkeiten incl.
Wiederherstellung des Urzustandes
Menge: 1,000 psch

#### Titel 01.90 RAUMMODULE

**01.90.1 Errichtung von Raummodulen in Container- bzw. Raumzellenbauweise auf Plattenfundamente**
Errichtung von Raummodulen in Container- bzw.
Raumzellenbauweise auf  Plattenfundamente  (Kaufmodell)

Die Beschreibung erfolgt als Grundbeschreibung für
Raummodule gemäß der beigefügten Zeichnung.
Die Module werden geliefert (gesonderte Position)  und
auf mitzuliefernden Fundamente errichtet und
innenseitig standartmäßig ausgebaut. Zusätzliche
Arbeiten sind in separaten Positionen erfasst.

134 Stck Raummodule für Klassen, Garderobe,
Lehrerzimmer, Speiseraum etc.
25 Stck Flurmodule
8 Stck WC Container
2 Stcl Verbindungsmodule
Summe: 169 Stck
diverse Einbauten
Maßgeblich ist die beigefügte Grundrissvariante, diese
kann auch mit einer abweichenden Zahl von
Containermodulen realisiert werden.

mit folgenden Eigenschaften bzw. Ausstattungsmerkmalen:
Klassenraumcontainer und Garderoben/ Speiseraum,
Lehrerzimmer, Vorbereitung etc.
Maße: (Zirka- Angaben)
L 6.058 mm B 2.995 mm L 5.866 mm
L 5.866 mm B 2.246 bzw. 2.803 mm
Außenmaß / Innenmaß
Gewicht: ca. 2.600 bzw. 2.900 kg
Höhe : H 2.800 mm
Konstruktion: Stahlkonstruktion aus Hohl-, Kant- und
Walzprofilen
8 versta?rkte Rahmen-Ecken
Begehbares, belu?ftetes Dach
Beschreibung:
Dach:
Wasserfu?hrung u?ber stirnseitig integrierte
Regenrinnen mit 2 Fallrohren DN 40 / 50 pro
Stirnseite, innenliegend, isoliert
1-geschossig, stapelbar, mit typengepru?fter Statik
vom Deutschen Institut fu?r Bautechnik (DIBt)incl.
Gründungsstatik
Die Fertigungsbetriebe sind zugelassene,
schweißtechnische Betriebe nach DIN 18 800-7, DIN EN
1090 bis Ausfu?hrungsklasse 2 (EXC 2)
Die gesamte Stahlkonstruktion ist mit aktivem
Korrosionsschutz lackiert. Die Rahmenaußenteile
bestehen aus verzinktem Material.
Zweikomponentenlack RAL 9002, grauweiß
Bodenquertra?ger mit eingelegtem Blindboden aus 0,63
mm verzinktem Profilblech
Isolierung: mind. 100 mm Mineralwolle nach DIN 4108
(Baustoffklasse A2 nach DIN 4102, nicht brennbar)
Hinweis: Isolierung für dauerhaften Betrieb > 24
Monate Standzeit anbieten
19 mm Spanplatte, V 100, E 1, auf Profilstahltra?gern
befestigt
Die zula?ssigen Nutzlasten sind differenziert in den
Ergebnistabellen der Typenstatik angegeben. Diese
variieren je nach Geba?udekonfiguration von 3 bis 5
kN/m2 im EG (bei entsprechenden Fundamenten), u?ber 3
kN/m2 bzw. 2 kN/m2 in den Obergeschossen.
2,0 mm PVC-Bodenbelag, Holzdekor nach Musterkarte,
vollfla?chig verklebt, Rutschhemmung R10
U = 0,35 W/m2K oder besser
0,63 mm verzinktes, bandbeschichtetes Profilblech,
Sickentiefe 10 mm 70 mm verzinkte
Profilstahl-Konstruktion
Isolierung: > 80 mm Mineralwolle nach DIN 4108
(Baustoffklasse A2 nach DIN 4102, nicht brennbar)
Hinweis: Isolierung für dauerhaften Betrieb > 24
Monate Standzeit anbieten
10 mm Spanplatte, beidseitig kunststoffbeschichtet,
weiß U = 0,45 W/m2K
Dach: 0,75 mm verzinktes Profilblech, Sickentiefe 40
mm, Profilstahltra?ger
Isolierung: >80 mm Mineralwolle nach DIN 4108
(Baustoffklasse A2 nach DIN 4102, nicht brennbar)
Hinweis: Isolierung für dauerhaften Betrieb > 24
Monate Standzeit anbieten
Dampfsperre
20 mm Spanplatte, beidseitig kunststoffbeschichtet U =
0,44 W/m2K
Fenster: Kunststoff-Fenster weiß, B 2.060 mm x H 1.200
mm,
3-teilig, links und rechts feststehendes Teil,
mittleres Teil mit Drehkippflu?gel DIN rechts
Wärmeschutz nach GEG, Randeinfassung der
Isolierverglasung warme Kante
Sonnenschutz / Brandschutz:
Isolierverglasung 4/16/4, mit "warmer"Kante,
Kunststoff-Rollladen und Fensterbank, weiß
Außenjalousie, mit Schienenfu?hrung, mit
Elektro-Antrieb
Feuerwiderstandsdauer der tragenden Bauteile >= 30
Minuten
F30 - Heißbemessung prüffähig liefern
Außentür: Aluminiumtu?r einflüglig, B 1400 mm x H
2.120 mm, Farbe RAL 9002 grauweiß, mit VSG Verglasung,
Panikwippe innen,  außen  Dru?ckergarnitur und
Profilzylinderschloss.
Innentür: Zk-Tu?r, B 1000 mm x H 2.000 mm, Holzdekor,
weiß, Edelstahl-Dru?ckergarnitur U-Form und
Profilzylinderschloss
Elektroinstallation:
Nach VDE 0100, Verteilungstafel mit FI-Schalter 0,03 A
und Sicherungsautomaten,
3 Langfeldleuchten T5 (LED) mit Spiegelraster, 3
Steckdosen, integrierter Kabelkanal mit
Dattendoppeldosen und Netzdosen, 3x Herdanschlußdose
in der Küche, 1 Lichtschalterpro Raum, Stromversorgung
in den Klassenräumen jeweils senkrecht neben der
Tafelposition und in den Büroräumen unter der
Fensterbrüstung
Heizung:
Infrarotheizungssystem in energiesparender Ausführung
mit integrierttem Lüfter sofern erforderlich in der
mindestens erforderlichen Größe(ca.600W pro Modul) mit
Thermostat.
Die Raumtemperatur muß mindestens 22 Grad Cesius bei
einer außentemperatur von -12 Grad erreichen.
Fundament:
Punktfundament laut Fundamentplan
Fundamente als Plattenfundamente vom Anbieter
mitgeliefert, Einzeln oder kombiniert, Großra?ume
mo?glich
Der Fundamentplan ist incl. Achsenbezug vom Anbieter
im Auftragsfall zu liefern, damit der Unterbau und die
Anschlußleitungen entsprechend  erstellt werden können.

Die Beschreibung dient ausschließlich als
Grundbeschreibung. Die Anordnung von Fenstern und
Türen sowie die Ausstattung sind allein dem Plan zu
entnehmen und dort verbindlich eingezeichnet.
Lieferung und Montage siehe Folgepositionen
Ergänzende Beschreibung für die WC Container (8 Stck)

Fenster:
Kunststoff-Fenster weiß, B 600 mm x H 400 mm, mit
Kippflügel Isolierverglasung 4/6/4 mit "warmer" Kante
Außenjalousie mit Schienenführung und Elektro-Antrieb
Innentür: Tür B 750/1.000 mm x H 2.000 mm, Holzdekor,
weiß, Edelstahl-Drückergarnitur und
Profilzylinderschloss
WC Türen:
Tür B 750 mm x H 2.000 mm, weiß, Drückergarnitur,
Badzellenschloss "rot" - "grün"
Elektroinstallation:
Nach VDE 0100, komplett mit Verteilungstafel mit
FI-Schalter 0,03 A und Sicherungsautomaten, Leuchten
je nach Ausführung: Rasterleuchten mit  LED bzw.
Rundleuchten, Anschlussmöglichkeit für
Rohrbegleitheizung, Steckdosen und Schalter, Räume
ohne Fenster mit Lichtschaltung über Bewegungsmelder,
Abluftventilatoren mit Nachlauf
Heizung: Infrarotheizkörper, Frostwächter 600 W,
jeweils mit Thermostat
Waschbecken:
Waschbecken, 500x350 mm, aus Sanitärporzellan, weiß,
mit Einhandmischbatterie, Warmwasserbereitung mit
Durchlauferhitzer, Spiegel 500x400 mm, elektrischer
Händetrockner,
Urinalbecken: Urinalbecken aus Sanitärkeramik, weiß,
mit UP-Druckspüler
WC: Tiefspülklosett, aus Sanitärkeramik, weiß,
wandhängend mit UP-Spülkasten, Papierhalter,
Kleiderhaken
Leitungsverlegung: nicht sichtbar in Vorwandsystem
Sonstiges: Zentraler Zuwasseranschluss 3?4", mit
Wasserfilter, Druckminderer und Manometer
Abwasseranschluss DN 100
Grundrissvariante: siehe Plan
Rutschfestigkeit Fußboden R 10

Flurmodule:
Aufbau wie vor
Außenmaße : L 6.058 mm B 2.438 mm H 2.800 mm bzw. auch
kürzer nach Erfordernis
Benötigte Anzahl : 25 Stck
Elektroinstallation:
Nach VDE 0100, komplett mit Anschlusskasten,
Verteilungstafel mit FI-Schalter 0,03 A und
Sicherungsautomaten,
2 Langfeldleuchten (LED) mit Wanne,
2 Steckdosen, 2 Taster

Grundrissvariante: verschieden mit  Innentüren +
Außentüren nach Grundriss: Aluminiumtu?r einflüglig, B
1400 mm x H 2.120 mm, Farbe RAL 9002 grauweiß, mit VSG
Verglasung, Panikwippe innen, außen  Dru?ckergarnitur
und Profilzylinderschloss.

Verbindungsmodule:
Aufbau wie vor
Außenmaße : L 6.058 mm B 3080 mm H 2.800 mm oder
ähnlich
Benötigte Anzahl : 2 Stck
Elektroinstallation:
Nach VDE 0100, komplett mit Anschlusskasten,
Verteilungstafel mit FI-Schalter 0,03 A und
Sicherungsautomaten,
2 Langfeldleuchten (LED) mit Wanne,
2 Steckdosen, 2 Taster

Grundrissvariante:  1x zweiflügliges Fenster+ Außentür
mind 1.400 x 2.120 mm
Stirnwand innen: offen

Einbauten Standart:
je Klassenraum : Hakenleisten in den Klassenräumen

Die Beschreibung dient ausschließlich als
Grundbeschreibung. Die Anordnung von Fenstern und
Türen sowie die Ausstattung sind allein dem Plan zu
entnehmen und dort verbindlich eingezeichnet. der
Anbieter kann sein eigenes Modulsystem verwenden,
lediglich die Umsetzung der Raumstruktur und Größen
sowie die Anordnung von Türen und Fenstern sind
verbindlich.
Der Anbieter hat mit der Angebotsabgabe einen Plan
basierend auf dem von ihm verwendeten Modulsystem
vorzulegen.

Lieferung und Montage siehe Folgepositionen

Angebotene Fabrikat / Modultypen:

Hersteller / Anbieter:
'......................................................
..............'

Modultyp Klassenräume:
'......................................................
........'

Modultyp: Garderobenräume:
'......................................................
.'

Modultyp: WC Räume:
'......................................................
...........'

Bitte alle Zeilen vom Bieter ausfüllen !

Dem AG sind folgende Unterlagen unentgeltlich zur
Verfügung zu stellen:
1. Aufstellplan der Container mit Fundamentplan
2. Typenstatik der Module incl. Gründungsstatik
(Punktfundamente) 3 fasch prüffähig
3. Wärmeschutznachweis eines Moduls nach GEG
4. Schallschutznachweis
5. Anschlußbedarf der Module für die
Elektroinstallation
6. Anschlußbedarf für Wasser
7. Anbindepunkte für Erschließung ( Strom, Wasser,
Abwasser)

Der Beginn der Leistung und Leistungsvorbereitung
erfolgt aus Gründen des Fördermittelmanagements erst
nach Freigabe durch den Auftraggeber !
Menge: 1,000 Stck

**01.90.2 Zusatzausstattung Wandtafeln Lieferung und Montage von Whiteboards als Standarttafeln**
Zusatzausstattung Wandtafeln
Lieferung und Montage von Whiteboards als
Standarttafeln
Größe 2.000 x 1.000 mm
fahrbar / wendbar incl. Gestell liefern und montieren
Menge: 22,000 Stck

**01.90.3 Zusatzausstattung Feuerlöscher Lieferung und Montieren von Feuerlöschern**
Zusatzausstattung Feuerlöscher
Lieferung und Montieren von Feuerlöschern

tragbare Pulver-Feuerlöscher gemäß DIN EN3 für die
Brandklassen A, B und C
Dauerdrucktechnik
praktisches Gerät der Standardklasse mit Manometer
Löschmittel nahezu universell einsetzbar
schlagartige Löschwirkung
serienmäßig mit Wandhalter
einsetzbar an elektrischen Anlagen bis 1.000 V
Anwendung: Außenbereiche, Apothekenlabore, Chemische
Industrie, Fahrzeuge, (Tief-) Garagen, Parkhäuser,
Handwerk, Raffinereien, Werkstätten, Warenlager

Technische Daten:
Inhalt: 6 kg
Leistung: 34A 183B C
Löschmitteleinheiten: 10
Spritzweite: ca. 6 m
Spritzdauer: ca. 16 Sek.
Gewicht: 9,1 kg
Funtktionsbereich: -30° bis +60°C

Jeder Klassenraum + 8x Flur
Feuerlöscher liefern und montieren
Menge: 30,000 Stck

**01.90.4 Zusatzausstattung Ausgabeöffnung für Essenausgabe Durch Herstellung der Wandöffnung im**
Zusatzausstattung Ausgabeöffnung für Essenausgabe
Durch Herstellung der Wandöffnung im Bereich
Essenausgabeund /Speiseraum, Verkleidung der
Wandlichten mit Trockenbauplatten,
Ablagebrette aus Lackiertem Holz bzw. MDF Pflatte mit
Kantenumleimung Breite ca 30 cm
Rolladen zum Öffnungsverschluß- Handbetrieb von der
Ausgabenseite aus.
Größe 200x140 cm BH ca. 80 cm
Alle Arbeiten incl. aller Materiallierung und
Montageleistung
Menge: 1,000 Stck

**01.90.5 Zusatzausstattung Spülenanschluß durch Lieferung vun Verlegung von Kalkwasserleitung**
Zusatzausstattung Spülenanschluß
durch Lieferung und Verlegung von Kalkwasserleitung
als Anschluß incl. Eckventile
Untertischgerät zur Warmwasserbereitung incl. Anschluß
Abwasser DN 50 liefern und bis zu einem vom AN zu
bestimmenden Anschluß verlegen und einbinden
Menge: 6,000 Stck

**01.90.6 Zusatzausstattung Spülenanschluß durch Lieferung vun Verlegung von Kalkwasserleitung**
Zusatzausstattung Wachtischanschluß
durch Lieferung und Verlegung von Kaltwasserleitung
als Anschluß incl. Eckventile
Waschtisch 55cm als Handwaschbecken  mit oder ohne
Vorwandmontage liefern und montieren,
Untertischgerät zur Warmwasserbereitung incl. Anschluß
Abwasser DN 50 liefern und bis zu einem vom AN zu
bestimmenden Anschluß verlegen und einbinden
Menge: 7,000 Stck

**01.90.7 Logistik Anlieferung Antransport aller 169 Container sowie der beiden**
Logistik Anlieferung
Antransport aller Container sowie
incl. der Unterbaumaterialien wie Punktfundamente zur
Herstellung des Niveaufeinausgleiches bis 5 cm
Montieren aller Module incl. Lagekrangestellung,
interne Verkabelung und Verschaltung der Module incl.
Lieferung aller notwendigen Materialien
Erstellung des Elektroprüfprotokolls
Übergabe der Gesamtanlage

Preis pro Gesamtanlage

Kranstellplatz
Untergrundbefestigung für Kran:
Gepflastere Platzausbauten bzw. aspahltierte
Zufahrtsstraße
Ein Ortsbesichtigung vor Angebotsabgabe ist zu
empfehlen.

Bauseitige Leistungen, die hier nicht enthalten sind:
Baustromanschluß zum Betrieb der Anlage und
Inbetriebnahme
Erdung der Container mit Anschlußfahnen nach DIN 18014
Menge: 1,000 psch

**01.90.8 Außenpodest vor Ausgangstür bestehend aus Unterkonstruktion**
Außenpodest vor Ausgangstür bestehend aus
Unterkonstruktion  nicht brennbar
Podestfläche 2,50 x 2,00 m aus Gitterrosten oder
gleichwertig
Treppe mit max 3 Steigungen
seitliche Rampe 6 % Neigung aus Gitterrosten oder
Riffelbleche verinkt oder alu für barrierefreie
Zuwegung
allseitig Geländer nach Schulbaurichtlinie
Rampenlänge mind. 4,50 m
Menge: 6,000 Stck

**01.90.9 Außenpodest vor Ausgangstür bestehend aus Unterkonstruktion**
Außenpodest vor Ausgangstür bestehend aus
Unterkonstruktion
Podestfläche 2,50 x 2,00 m aus Gitterrosten auf
Metallunterkonstruktion oder gleichwertig
Treppe mit max 3 Steigungen
Rampe: ohne
beidseitig Geländer nach Schulbaurichtlinie
Fluchtwege Verbinder
Menge: 2,000 Stck

#### Titel 01.39 TROCKENBAU / BRANDSCHUTZ

*Hinweis*
Alle Flure und Gänge sind gemäß
Brandschutzschutzachten des Büros TECTUM PLANKONZEPT
GmbH vom 07.10.2025 mit F 30 Konstruktionen an Wänden
und Decken zu verkleiden.
Für die jeweilige Verkleidungsart ist ein zugelassenes
System zu verwenden und mit entsprechendem
bauaufsichtlichen Prüfzeugnis nachzuweisen.

Die ausgeschriebenen System sind nicht bindend und
stellen jeweils eine Möglichkeit zur ausführung dar.
Es obliegt dem Anbieter die entsprechenden System
auszuwählen.

Zur leichteren Kalkulation sind die entsprechenden
Zusatzpositionen seperat ausgewiesen

**01.39.1 Demontage von Deckenleuchten und Wandeinbauteilen szur Anbringung der entsprechenden**
Demontage von Deckenleuchten und Wandeinbauteilen zur
Anbringung der entsprechenden Vorsatzschalen und
Deckenverkleidungen in allen Flurbereichen incl.
Lagerung im Objekt und Wiedermontage nach
Fertigstellung der Trockenbau bzw. Malerleistung
Menge: 1,000 psch

**01.39.2 Verlängerung von Anschlußleitungen an Leuchten und sonstigen elektrischen Einbauten**
Verlängerung von Anschlußleitungen an Leuchten und
sonstigen elektrischen Einbauten  und Beschilderungen
aufgrund der Brandschutzverkleidung
Menge: 1,000 psch

**01.39.3 Trockenbauverkleidung der notwendigen Flure mit F 30 Vorsatzschale an den Wänden bis zur**
Trockenbauverkleidung der notwendigen Flure
mit F 30 A Vorsatzschale an den Wänden
incl. Anarbeitung an die Türen, Versätze und
Containerfugen

z.B
Trennwand/Vorsatzschale F 30-A für nicht
klassifizierte Trennwände Trennwand/Vorsatzschale F
30-A für nicht klassifizierte Trennwände F 30-Aliefern
und fachgerecht montieren, aus zementgebundenen
Brandschutzbauplatten auf Basis von Calciumsilikat
Rohdichte ca. 870 kg/m3 (trocken)Druckfestigkeit ca.
9,3 N/mm2 nach DIN EN 826nichtbrennbar - A1dauerhaft
wasserresistent gem. Leistungserklärung (Typ Y, DoP)
Oberflächengüte Q 3

Angebotene Konstruktion: Promat-Konstruktion 450.19aus
PROMATECT-H Brandschutzbauplatten  o. glw.

d = 2 x 15 mm Amtlicher Nachweis: ABP Nr.
P-2101/636/16-MPA BS
Der Abrechnng ist der gültige allgemeine
bauaufsichtliche Nachweis der angebotenen Konstruktion
beizufügen.Wandhöhe: ..2,80...... m
(max. 4,00 m)Wandlänge: bis 50 m
Abrechnungseinheit: m2

AngebotenesSystem :
'......................................................
...'
(vom Bieter auszufüllen)
Menge: 840,000 m2

**01.39.4 Zulage zur Wandverkleidung für die Anarbeitung zu Türzargen Größe ca. 103x202 cm**
Zulage zur Wandverkleidung für die Anarbeitung zu
Türzargen Größe ca. 103x202 cm bei Innentüren und
145x215 cm bei Außentüren
Leibungsbreite ca. 3-5 cm
incl. Eckschutzausführung
Menge: 65,000 Stck

**01.39.5 Zulage für das Anarbeiten der Wandverkleidung an Versätze, Containerstöße ca. als**
Zulage für das Anarbeiten der Wandverkleidung an
Versätze, Containerstöße ca. als Kleinflächen incl.
Kantenausführung
Menge: 1,000 psch

**01.39.6 F 30 A Verkleidung wie vor, jedoch als freitragendes oder abgehängte System an Decken**
F 30 A  Verkleidung wie vor, jedoch als
freitragendes oder abgehängte System an Decken aus
Metallunterkonstruktion und Beplankung mit
Brandschutzplatten nach Zulassung
Oberflächengüte Q 3

Für das angebotenes System ist die Zulassung
spätestens nach Auftragserteilung vorzulegen.
Flurbreite ca. 2-3 m
Menge: 428,000 m2

**01.39.7 Eckausbildung mit Eckschutzschiene incl. Q 3Verspachtelung**
Eckausbildung mit Eckschutzschiene
incl. Q 3Verspachtelung
an allen Kanten außer Türöffnungen (dort gesonderte
Position)
Menge: 239,000 m

**01.39.8 Ausführung von Sollbruchlineine als Bewegungsfuge gemäß F 30 Zulassung für den Fall eines**
Ausführung von Sollbruchllinien
als Bewegungsfuge gemäß F 30 Zulassung für den Fall
eines schrittweisen Abbaus eines Traktes
Menge: 20,000 m

#### Titel 01.34 MALER - UND LACKIERARBEITEN

**01.34.1 Abkleben mit PVC-Folie**
Abkleben der Fenster und Türen,
einschl. unterhalten und wieder beseitigen.
Ausführung: mit PVC-Folie.

Türen sind nur dann abrechenbar, wenn diese bereits
mit Türblättern versehen und Zargen bereits gestrichen
sind.
Menge: 180,000 m2

**01.34.2 Böden abkleben**
Vorhandene. Böden aus PVC bzw. Linoleum
in fertig belegtem Zustand usw.zum Schutz mit PE-Folie
(0,2 mm stark) auslegen.
Sämtliche Stöße überlappen und verkleben.
Folie restlos entfernen und entsorgen einschl.
Kippgebühr.

Betreffend:
Nicht oberfklächenfertige Flächen wie Estriche etc.
sind nach den Arbeiten zu reinigen. Der Schutz dieser
Flächen sofern erforderlich ist eine Nebenleistung und
wird nicht gesondert vergütet.
Treppen und Geländer auch oberflächenfertig sind lose
abzudecken, dies ist ebenfalls eine Nebenleistung im
Sinne der ATV.
Menge: 428,000 m2

**01.34.3 Wandanstrich - Dispersion GK-Wände, Putz auf Mauerwerk u. Beton,**
Wandanstrich - Dispersion
GK-Wände, Putz auf Mauerwerk u. Beton,
Glasgewebe
mit matter scheuerbeständiger Dispersionsfarbe
DIN 53 778 S-M behandeln:

Untergrundvorbehandlung:  Gipsfaserplatte fluatieren

Grundierung:
auf Gipsfaser/Gipskarton: je nach Saugfähigkeit des
Untergrundes wasserverdünnt.
GK: mit Haftgrund pigmentiert

Zwischenanstrich bis ca. 30 % wasserverdünnt.

Schlußanstrich mit  max. 15 % wasserverdünnt, satt
aufgetragen und mit dem Farbroller nachrollen.

Farbton altweiß oder hellgetönt nach Wahl des AG
Menge: 840,000 m2

**01.34.4 Dispersionsanstrich wie vor jedoch an Gipskartondecken**
Menge: 428,000 m2

**01.34.5 Sockelausbildung mit abwaschbarer, durchsichtiger Beschichung aus Latex, zweimaliger**
Sockelausbildung mit abwaschbarer, durchsichtiger
Beschichung aus Latex, zweimaliger Anstrich
einschließlich oberer Beschneidung
als Zulage zum Wandanstrich
Menge: 388,000 m2

**01.34.6 Zulage - [Fenster-] Leibungen Anstrich**
Zulage für Leibungen - Anstrich
Zulage zu den vorstehenden Anstrichpositionen
für das Behandeln von Fensterleibungen.
Leibungstiefe bis ca. 15 cm.

Ausführung Anstrich
Menge: 50,000 lfdm

**01.34.7 Acrylfuge**
Fugennacharbeitung mit Acryl
durch vollständiges Ausspritzen mit überstreichbarer
Fugenmasse
Ausführung an Wand Xsteln, an Türzargen, an
Einbauteilen
Menge: 665,000 m

**01.34.8 Nachbesserungen nicht selbst verschuldeter Schäden nach Anweisung durch die**
Nachbesserungen nicht selbst verschuldeter Schäden
nach Anweisung durch die Bauleitung
Abrechnung nach Stundenaufwand mit Dokumentation
Menge: 10,000 h

#### Titel 01.36 BODENBELAGSARBEITEN

**01.36.1 Sockelleiste als PVC Weichsockelleiste bzw. nach sonstiger Grundausstattung der**
Sockelleiste als PVC Weichsockelleiste
bzw. nach sonstiger Grundausstattung der
Containermodule liefernund an der neunen Vorsatzschale
anbringen
Menge: 323,000 m

USt %: 19,00
